# 1-12 KÖSTER Injektionsgel G4, Flächeninjektion
Leistungsbeschreibung (GAEB DA XML 3.2, DA81)
Währung: EUR
Erstellt mit: B2Bau, B2Bau v7.12 (0924-0407), 01.08.2018

## KÖSTER Injektionsgel G4, Flächeninjektion
Kelleraußenabdichtung
Nachträgliche Außenabdichtung durch Flächeninjektion als Hohlraumverfüllung in der Außenwand mit KÖSTER Injektionsgel G4

Vorbemerkung

Dieses Musterleistungsverzeichnis erhebt keinen Anspruch auf Vollständigkeit. Bei der Kostenkalkulation hat der Verwender des Musterleistungsverzeichnisses objektbezogene Gegebenheiten und ggf. nicht aufgeführte Nebenarbeiten zu berücksichtigen. Haftungsansprüche gegenüber dem Verfasser oder dem Hersteller bestehen nicht und können nicht geltend gemacht werden.

Bezugsquelle und technische Beratung unter:

KÖSTER BAUCHEMIE AG, Dieselstrasse 1-10, 26607 Aurich, Tel.: 04941 / 9709-0, Fax: 04941 / 9709-40, E-Mail: support@koster.eu

Folgende Technische Merkblätter sind zu beachten:

KÖSTER Lamellenpacker Art. -Nr. IN 909 001 / IN 910 001
KÖSTER Verdämmmörtel Art. -Nr. IN 501 025
KÖSTER Leitlanze Art. -Nr. IN 926 001
KÖSTER Injektionspeitsche für Gel-Pumpen Art. -Nr. IN 928 006
KÖSTER Acrylatgel-Pumpe Art. -Nr. IN 930 001
KÖSTER Greifkopf Art. -Nr. IN 953 005
KÖSTER Superpacker 13 mm x 115 mm mit Kegelkopfnippel Art. -Nr. IN 915 001
KÖSTER KB-FIX 5 Art. -Nr. C 515 015
KÖSTER Verpresslanze Art. -Nr. IN 924 001 / IN 923 001

## 1-12
Datum: 01.06.2018

### 1 Baustelleneinrichtung

**1.1 Vorhalten der Baustelleneinrichtung**
Einrichten der Baustelle und Vorhalten derselben
Einheit: psch

**1.2 Wasserversorgung**
Die Versorgung mit Wasser muss vor Ort gewährleistet sein.
Einheit: psch

**1.3 Stromversorgung**
Die Versorgung mit Strom muss vor Ort gewährleistet sein.
Einheit: psch

### 2 Arbeitsvorbereitung

**2.1 Arbeitsraum schaffen**
Arbeitsraum für die Inbetriebnahme der Injektionspumpe und das Einbringen der Injektionspacker schaffen. Ein Abstand von ca. 1 - 2 m zum verpressenden Bauteil ist zu empfehlen.
Einheit: m²

### 3 Schutzmaßnahmen

**3.1 Schutzabstreuung**
Boden- oder Wandbereiche vor Verschmutzungen schützen. Es empfiehlt sich im Bodenbereich eine Abstreuung mit Sand (Schichtdicke 3 cm) ca. 15 cm vor den zu injizierenden Wandbauteilen vorzunehmen. Es kann auch das ausgebohrte Bohrmehl verwendet werden. Nicht zu bearbeitende und zu schützende Wandflächen bzw. Inventar mit Folie abhängen.
Einheit: m²

### 4 Erstellen der Bohrungen / Injektion

**4.1 Erstellen von Bohrungen G4 in Wandflächen zur Flächeninjektion**
*** Grundposition ZZ 1.0
Schleierinjektion
Bei der Schleierinjektion wird das abzudichtende Bauteil in einem Raster von typischerweise 40 cm im Quadrat mit einer zentralen Bohrung in der Mitte durchbohrt und mit 10-18 mm Hochdruckpackern versehen, wie z.B. KÖSTER Superpacker. Bei Lochsteinen werden Verpresslanzen (z.B. KÖSTER Leitlanze) oder KÖSTER Gelpacker verwendet, die an der Außenseite des Bauteils das Verpressgut auslassen, um eine Verfüllung der Hohlräume zu vermeiden.
Mauerwerksinjektion
Das abzudichtende Bauteil wird waagerecht so gebohrt, dass zumindest eine Fuge durchquert wird. Bei 24er Mauerwerk entspricht das einer Bohrtiefe von 50% (nur die Läufer werden gebohrt). Ab 36er Mauerwerk entspricht es der Faustformel "2/3 der Mauerstärke". Bei
sehr starken Mauerwerken (über 1 m) wird so gebohrt, dass 30 cm ungebohrt bleiben. Das geschieht in einem quadratisch flächenzentriertem Raster von typischerweise 40 cm mit einer zentralen Bohrung in der Mitte durchbohrt Rasterkantenmaß.

Wanddicke: ______ cm
gewählte Packerlänge: _______
Einheit: Stk

**4.2 Rissverdämmung (in Abhängigkeit von der Rissbreite) mit KÖSTER KB-Fix 5**
*** Wahlposition ZZ 1.1
Rissverlauf mit KÖSTER KB-Fix 5 vor der Injektion an der Oberfläche verdämmen.
Nicht anzuwenden bei wasserführenden Rissen.

Verbrauch:
KÖSTER KB-Fix 5  nach Bedarf
Einheit: m

### 5 Setzen der Packer

**5.1 KÖSTER Packer einsetzen**
*** Grundposition ZZ 2.0
KÖSTER Superpacker oder  KÖSTER Eintagespacker in das Bohrloch einsetzen und fixieren.
Das Spanngummi muss mind. 1 cm tief im Bohrloch sein und  fest an der Bohrlochwandung anliegen.
KÖSTER Schlagpacker 12 müssen mit der entsprechenden KÖSTER Einschlaghilfe mit allen Lamellen bündig und fest im Bohrloch stecken.
Gewähltes Packersystem siehe Bohrlocherstellung.

Verbrauch:
entsprechend Bohrlochabstand
Einheit: Stk

**5.2 KÖSTER Lamellenpacker einsetzen**
*** Wahlposition ZZ 2.1
KÖSTER  Lamellenpacker mit Rückschlagventil flächenbündig mit der KÖSTER Einschlaghilfe für Lamellenpacker einsetzen mit aufgesetzter Schleuse.
Einheit: Stk

**5.3 KÖSTER Verpresslanzen einsetzen**
*** Wahlposition ZZ 2.2
KÖSTER Verpresslanzen tief in das Bohrloch einschieben und fixieren; das Spanngummi muss fest an der Bohrlochwandung anliegen.
Art der Packer:
KÖSTER Verpresslanzen
gewählte Länge: ______
Einheit: Stk

### 6 Injektionsvorbereitung

**6.1 Verdämmung mit Verdämmmörtel**
*** Bedarfsposition mit GB
Verdämmung kann mit KÖSTER Verdämmmörtel aufgetragen werden. Die Verpressung erfolgt im Mehrstufenverfahren bis zur Sättigung des Mauerwerks.

Verbrauch:
 KÖSTER Verdämmmörtel ca. 1,8 kg / mm / m²
Einheit: m²

### 7 Injektion

**7.1 Flächeninjektion mit KÖSTER Injektionsgel G4**
Die Verarbeitung des Materials erfolgt mit einer Zweikomponenten- Pumpe mit Wasserspülung, z. B. der KÖSTER Acrylatgel-Pumpe. Vor der Verarbeitung wird das Konzentrat vor Ort mit Wasser auf die doppelte Menge verdünnt.
Die Injektion erfolgt bis Zur Sättigung mit einem den Gegebenheiten angepassten Druckes.

Verbrauch:
Abhängig von Einsatzgebiet
Einheit: m²

### 8 Injektionsnachbereitung

**8.1 Schließen der Bohrlöcher KB-Fix 1**
*** Bedarfsposition mit GB
Nachfolgend Ausbrüche werden mit Schnellzement repariert, z.B. KÖSTER KB-Fix 1.

Verbrauch:
KÖSTER KB-Fix 1  ca.0,06 kg je Bohrloch
Einheit: Stk

**8.2 Reinigen mit Wasser**
Reinigen aller der Geräte mit Wasser.
Einheit: Psch
